# L024, Bw 5905 526, SW bei St. Thomas
Angebotsaufforderung (GAEB DA XML 3.2, DA83)
Projekt: A21-26-0008
Währung: EUR
Vergabeart: Öffentliche Ausschreibung
Eröffnung: 05.08.2026 10:30:00
Ende der Zuschlagsfrist: 04.09.2026
Ausführungsbeginn: 21.09.2026
Ausführungsende: 16.10.2026
Auftraggeber: LBM Gerolstein, Landesbetrieb Mobilität Gerolstein, LBM Gerolstein,Brunnenstr.1,54568 Gerolstein, Brunnenstraße 1, 54568 Gerolstein, Telefon 06591 818-0, E-Mail lbm@lbm-gerolstein.rlp.de; DV-Nummer: 280-L; Vergabenummer: A.21-26-0008.01
Erstellt mit: GXML Toolbox V3.3 R20210630, iTWO_64 V12.0.618, 30.06.2026

## 1 Teilerneuerung
Datum: 30.06.2026

### Bereich 00 BW 5905 526 B

#### Abschnitt 00.00 BAUSTELLENEINR., TECHN. BEARB.

**00.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.00.0003 Bauzaun aufstellen und entfernen Zaunhöhe 2,0 m*Stahlgitter-FT**
StL-Nr. 1910120733
Bauzaun nach Unterlagen des AG einschl. der erforderlichen Tore und Pfosten standsicher aufstellen, während
der Bauzeit vorhalten und unterhalten sowie nach Beendigung der Bauzeit entfernen. 70 v.H. des Preises werden nach Aufstellen, der Rest nach Entfernen des Bauzaunes vergütet.
Zaunhöhe = 2,00 m.
Zaun aus Stahlgitter-Fertigteilen.
Menge: 20,000 m
Leistungsbereichkatalog: 101

**00.00.0004 Bauzaun umsetzen Zaunhöhe 2,0 m*StahlgitterFT**
StL-Nr. 1910121233
Bauzaun innerhalb der Baustelle umsetzen. Nicht wiederverwertbare Teile ersetzen.
Zaunhöhe = 2,00 m.
Zaun aus Stahlgitter-Fertigteilen.
Menge: 20,000 m
Leistungsbereichkatalog: 101

#### Abschnitt 00.01 SiGe-LEISTUNGEN

*Hinweis: Für die OZ 00.01.0001 und folgende OZ*
Für die OZ 00.01.0001, 00.01.0002 und 00.01.0003
ist eine separate Rechnung zu erstellen.

**00.01.0001 Vorankündigung erstellen**
*** Pauschalposition
StL-Nr. 19101508
Vorankündigung gemäß Baustellenverordnung erstellen und
spätestens zwei Wochen vor Einrichten der Baustelle der
zuständigen Behörde übermitteln. Vorankündigung sichtbar und witterungsgeschützt auf der Baustelle aushängen. Bei erheblichen Änderungen während der Bauzeit
anpassen.
Menge: 1,000 Psch
Leistungsbereichkatalog: 101

**00.01.0002 SiGe-Plan erstellen**
*** Pauschalposition
StL-Nr. 19101513
Sicherheits- und Gesundheitsschutzplan (SiGe-Plan) nach
RAB 31 erstellen und mit dem Sicherheits- und Gesundheitsschutzkoordinator dieser und weiterer berührter
Baustellen abstimmen. Bei erheblichen Änderungen in der
Ausführung des Bauvorhabens anpassen. Den SiGe-Plan für
jeden Beschäftigten einsehbar auf der Baustelle vorhalten.
Menge: 1,000 Psch
Leistungsbereichkatalog: 101

**00.01.0003 SiGe-Koordinator stellen.**
*** Pauschalposition
StL-Nr. 19101528
Sicherheits- und Gesundheitsschutzkoordinator während
der Ausführung des Bauvorhabens nach RAB 30 und Unterlagen des AG stellen.
Menge: 1,000 Psch
Leistungsbereichkatalog: 101

#### Abschnitt 00.02 VERKEHRSICHERUNG

**00.02.0001 Verkehrssich. läng. Dauer aufbauen Arb.st.u. Uml.str*Verk.konzept AG auß. Kraft setzen*Anordnung Unt. AG Geb.ü.100b.200Eu.**
*** Pauschalposition
StL-Nr. 2110510532200104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Verkehrsrechtliche Anordnung nach Unterlagen des AG
einholen und zugehörige Unterlagen erstellen. Erforderliche Ortsbesichtigungen zur Erstellung der Planunterlagen für die verkehrsrechtliche Anordnung durchführen.
Anfallende Gebühren für verkehrsrechtliche Anordnung
über 100,00 Euro bis 200,00 Euro.
Menge: 1,000 Psch
Leistungsbereichkatalog: 105

**00.02.0002 Verkehrssich. läng. Dauer vorhalten wie Vorposition**
StL-Nr. 2110511010
Verkehrssicherung längerer Dauer vorhalten, warten, instand setzen und betreiben. Vorübergehende Verkehrssicherungsmaßnahmen durchführen. Die Kontrolle der Verkehrssicherung wird gesondert vergütet.
Verkehrssicherung wie in Vorposition beschrieben.
Menge: 26,000 d
Leistungsbereichkatalog: 105

**00.02.0003 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 26,000 d
Leistungsbereichkatalog: 105

**00.02.0004 Kontrolle d. Verkehrss. a. Uml.str. zwei bzw. einmal*schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 26,000 d
Leistungsbereichkatalog: 105

**00.02.0005 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

#### Abschnitt 00.03 ABBRUCHARBEITEN

**00.03.0001 Trennschnitte im Beton herstellen**
Erforderliche Trennschnitte im Beton herstellen.
Bauteil = Abdeckung der Massivwand.
Material = Stahlbeton.
Schnitttiefe 15 bis 20 cm.
Abgerechnet wird nach örtlichem Aufmaß.
Menge: 2,500 m

**00.03.0002 Beton abbrechen*Stahlbeton C20/25 bis C35/45*Verwerten**
StL-Nr. 22118013933001
Beton nach Unterlagen des AG abbrechen.
Bauteil '= Abdeckung der Massivwand'

Material = Stahlbeton.
Druckfestigkeitsklasse über C20/25 bis C35/45.
Abbruchgut nach Wahl des AN verwerten.
Menge: 1,000 m3
Leistungsbereichkatalog: 118

**00.03.0003 Mauerwerk abbrechen*Naturstein*Aufbr.tw.entsogen**
StL-Nr. 15119012920901
Mauerwerk nach Unterlagen des AG abbrechen. Abgerechnet
wird das abgebrochene Mauerwerk, wobei Öffnungen und
Nischen bis zu 0,5 m3 Einzelgröße und Schlitze bis zu
0,1 m3/m übermessen werden.
Bauteil 'Naturstein-Massivwand.'

Mauerwerk aus Naturstein.
Wieder verwertbare Steine 'von Mauermörtel und sonstigen Veunreinigungen reinigen, nach Wahl des AN fördern und lagern.'

Nicht wieder verwertbare Steine und übriges Abbruchgut
entsorgen. Entsorgung wird gesondert vergütet.
Menge: 15,000 m3
Leistungsbereichkatalog: 119

**00.03.0004 Beton abbrechen*Stahlbeton C20/25 bis C35/45*Verwerten**
StL-Nr. 22118013933001
Beton nach Unterlagen des AG abbrechen.
Bauteil '= Füllbeton zwischen Natursteinwand und Fels.'

Material = Stahlbeton.
Druckfestigkeitsklasse über C20/25 bis C35/45.
Abbruchgut nach Wahl des AN verwerten.
Menge: 5,000 m3
Leistungsbereichkatalog: 118

#### Abschnitt 00.04 GERÜSTE

**00.04.0001 Traggerüst herstellen**
*** Pauschalposition
StL-Nr. 22116106090000
Traggerüst der Bemessungsklasse B für gesamtes Bauwerk
nach statischen, konstruktiven und sicherheitstechnischen Erfordernissen herstellen, vorhalten, unterhalten
und beseitigen.
Gerüst 'als kombiniertes Schutz-, Arbeits- und Traggerüst für die gesamten Arbeiten.'
Menge: 1,000 Psch
Leistungsbereichkatalog: 116

#### Abschnitt 00.05 ERD-, LANDSCHAFTSBAU, WASSERHALTUNG

**00.05.0001 Fläche abräumen Aufwuchs*Wurzelstöcke Astwerk*Steine/Mauer/Zaun ges.Räumg.Verw.AN**
*** Pauschalposition
StL-Nr. 2410600311110003
Fläche nach Unterlagen des AG abräumen.
Strauch- und Baumbestand sowie sonstiger Aufwuchs bis
zu 0,10 m Stammdurchmesser, 1,00 m über dem Erdboden
gemessen, einschließlich Wurzelwerk.
Wurzelstöcke anderweitig gefällter Bäume bis zu 0,10 m
Durchmesser an der Schnittstelle roden.
Astwerk gefällter Bäume, Holzreste.
Steine, Betonreste, Mauerreste und abgängige Zäune.
Gesamtes Räumgut nach Wahl des AN verwerten.
Menge: 1,000 Psch
Leistungsbereichkatalog: 106

**00.05.0002 Wurzelstöcke roden DU über 0,1-0,3 m*Neigung über 1:4 verfüll/Boden AG*Wst.Verw. AN**
StL-Nr. 241060201111
Wurzelstöcke roden. Gemessen wird der Durchmesser der
Schnittstelle des Wurzelstocks vor dem Roden.
Durchmesser über 0,10 bis 0,30 m.
Neigung der Rodungsfläche steiler als 1:4.
Wurzellöcher mit geeignetem Boden verfüllen. Boden aus
Abtragsbereichen profilgerecht lösen.
Wurzelstöcke nach Wahl des AN verwerten.
Menge: 5,000 St
Leistungsbereichkatalog: 106

**00.05.0003 Baugrube herstellen Stützwand Aush.verdichten**
StL-Nr. 24108107049019
Baugrube nach Unterlagen des AG herstellen.
Beschreibung der Homogenbereiche nach Unterlagen des
AG. Verbau wird gesondert vergütet.
Baugrube für Stützwand.
Baugrubentiefe 'siehe Bauwerksskizze.'

Aushub in Auftragsbereichen profilgerecht einbauen und
verdichten einschl. ggf. erforderlicher Wasserzugabe.
Abrechnung 'nach örtlichem Aufmaß.'
Menge: 10,000 m3
Leistungsbereichkatalog: 108

**00.05.0004 Wasserh.anl.nach Wahl des AN herst.*Bis 15 m3/h**
*** Pauschalposition
StL-Nr. 2110911390019000
Wasserhaltungsanlage nach Wahl des AN zum Trockenlegen
und Freihalten der Baugrube von Wasser herstellen. Geologische und hydrologische Verhältnisse sowie Zweck,
Umfang, Absenkziele, Dauer der Wasserhaltung und Ableitung des Wassers zur Vorflut nach Unterlagen des AG.
Anlage bemessen, einrichten und abbauen. Erforderliche
Erdarbeiten ausführen.
Vorhalten und Betreiben wird gesondert vergütet.
Baugrube 'für Stützwandsanierung.'

Gesamter Förderdurchfluss bis 15 m3/h.
Ableitung 'nach Wahl des AN.'
Menge: 1,000 Psch
Leistungsbereichkatalog: 109

**00.05.0005 Einfache Pumpenanlage vorhalten**
StL-Nr. 211091059090
Einfache Pumpenanlage für offene Wasserhaltung einschließlich Pumpensumpf und Ableitung zum Vorfluter
betriebsbereit vorhalten.
Abgerechnet wird nach Kalendertagen.
Baugrube 'für Stützwandsanierung.'

Ableitung 'nach Wahl des AN.'
Menge: 26,000 d
Leistungsbereichkatalog: 109

**00.05.0006 Einfache Pumpenanlage betreiben**
StL-Nr. 211091099900
Einfache Pumpenanlage für offene Wasserhaltung betreiben.
Abgerechnet wird nach Kalendertagen.
Baugrube 'für Stützwand.'

Ableitung 'nach Wahl des AN.'
Menge: 26,000 d
Leistungsbereichkatalog: 109

#### Abschnitt 00.06 VERPRESSANKER

*Hinweis: Hinweise zu den Verpressankern:*
- Konstruktive Hangsicherung.
- Eine statische Berechnung ist nicht erforderlich.

**00.06.0001 Geräteeinsatz für Verpressanker**
StL-Nr. 2111750599
Geräte für das Herstellen von Verpressankern nach Un-
terlagen des AG einsetzen. Der Einsatz umfasst das einmalige Aufstellen und Abbauen, sowie das Umsetzen im
Bereich des Bauteils.
Bauteil '= Sicherung Stützwand.'

Ankerlänge '= 4,0 m.'
Menge: 1,000 St
Leistungsbereichkatalog: 117

**00.06.0002 Bohrlochsondierung durchführen Baugr.n.Unterl.AG*Tiefe bis 6 m Bohrgut einbauen**
StL-Nr. 2112620604101000
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Baugrund = nach Unterlagen des AG.
Freigabehorizont unter Geländeoberfläche bis 6,00 m.
Bohrgut innerhalb der Baustelle nach Unterlagen des AG
einbauen.
Menge: 32,000 m

**00.06.0003 Verpressanker einbauen*ü. 200 bis 250 KN Bohrgut einbauen**
StL-Nr. 21117510999101
Verpressanker entsprechend statischen und konstruktiven
Erfordernissen nach Unterlagen des AG einbauen. Verankerungsbohrung durchführen einschließlich erforderlicher Durchdringungen von Konstruktionsteilen. Verpressanker auf die Festlegekraft anspannen. Abnahmeprüfung
durchführen. Herstellen der Endausbildung (Ankerkopf
und Ankerfuß) wird gesondert vergütet. Abgerechnet wird
die Länge zwischen Außenkante Ankerplatte am Ankerkopf
und Außenkante Stahlzugglied am Ankerfuß.
Bauteil '= Sicherung Stützwand.'

Anker '= als Daueranker zugelassenes, selbstbohrendes Pfahlsystem z.B. Typ GEWI oder gleichwertig.
 Nageldurchmesser = 20 mm aus Betonstahl B500B doppelt korrosionsgeschützt (unverzinkt) nach bauaufsichtlicher Zulassung mit
durchlaufendem Grobgewinde einschließlich Kupplungsmuttern liefern
und einbauen.
Zur Leistung gehören die Bestimmung der Bohrpunkte und deren
Absteckung, der Einbau einer Pfahlhalsverstärkung (Länge = 1,0 m)  aus
einem Kunststoffripprohr sowie der Einbau eines Verpresssystems für
zweifache Nachverpressung. Diese Leistungen sind in die OZ einzurechnen und werden nicht gesondert vergütet.
Homogenbereich I gem . DIN 18300-15 (GK2).
Bodengruppe = GT, ST
  Anteil Steine/Blöcke/große Blöcke = <=30 / 0 / 0 in M.-%
  Lagerungsdichte = locker - mitteldicht.

Herstellen der Endausbildung (Ankerkopf und Ankerfuß) wird gesondert
vergütet. Abgerechnet wird die Länge zwischen Außenkante Ankerplatteam Ankerkopf und Außenkante Stahlzugglied am Ankerfuß.'

Ankerlänge '= 4 m.'

Ankerkraft über 200 bis 250 KN.
Bohrgut innerhalb der Baustelle nach Unterlagen des AG
einbauen.
Menge: 32,000 m
Leistungsbereichkatalog: 117

**00.06.0004 Zul. zur OZ Verpressanker im Fels**
Zulage für das Durchbohren von Festgestein.
Menge: 20,000 m

**00.06.0005 Enden für Verpressanker herstellen*Daueranker ü. 200 bis 250 KN**
StL-Nr. 211175159301
Enden (Ankerkopf und Ankerfuß) für Verpressanker entsprechend statischen und konstruktiven Erfordernissen
herstellen. Abgerechnet wird nach Anzahl der Anker.
Bauteil '= Sicherung Stützwand.'

Anker als Daueranker. Korrosionsschutz herstellen.
Ankerkraft über 200 bis 250 KN.
Menge: 8,000 St
Leistungsbereichkatalog: 117

**00.06.0006 Verpressanker nachverpressen zweimal nachverpr**
StL-Nr. 2111752002
Verpressanker nachverpressen.
Anker zweimal nachverpressen.
Menge: 8,000 St
Leistungsbereichkatalog: 117

#### Abschnitt 00.07 BETONARBEITEN

**00.07.0001 Bohrloch herstellen Stützwand*Tiefe 0,9-1,2 m DU = 20 mm**
StL-Nr. 22118913079941
Bohrloch nach Unterlagen des AG herstellen. Bohrloch
ausspülen.
Bauteil = Stützwand.
Bohrloch in 'Naturstein-Mauerwerk, Füllbeton und Spritzbeton.'

Neigung der Bohrung '= unterschiedlich geneigt von senkrecht bis waagerecht.'

Bohrloch-Tiefe über 0,90 bis 1,20 m.
Durchmesser bis 20 mm.
Menge: 25,000 St
Leistungsbereichkatalog: 118

**00.07.0002 Verbundanker herstellen Stützwand*Länge 0,9-1,2 m DU 12 mm*Ohne Bohrloch Epoxidharz**
StL-Nr. 2211891807994125
Verbundanker nach statischen und konstruktiven Erfordernissen herstellen.
Bauteil = Stützwand.
Verbundanker 'zum Verbinden von Mauerwerk, Füllbeton und Spritzbeton.'

Stahlsorte 'B500B.'

Ankerlänge über 0,90 bis 1,20 m.
Anker-Durchmesser 12 mm.
Bohrloch herstellen wird gesondert vergütet.
Verfüllgut = Epoxidharz.
Menge: 25,000 St
Leistungsbereichkatalog: 118

**00.07.0003 Spritzbeton herstellen*C25/30 XF2, XC4, XD1*bewehrt**
StL-Nr. 2111861892509902
Spritzbeton nach Unterlagen des AG herstellen. Schalung
herstellen, vorhalten und beseitigen. Vorbereiten des
Untergrundes wird gesondert vergütet. Rückprallgut aufnehmen und nach Wahl des AN verwerten.
Bauteil '= Sicherung Stützwand.'

Druckfestigkeitsklasse C25/30.
Expositionsklasse XF2, XC4 und XD1.
Untergrund aus 'Fels bzw. Erdreich.'

Schichtdicke 'mindestens 25 cm.'

Spritzbeton bewehrt. Bewehrung wird gesondert vergütet.
Menge: 4,000 m3
Leistungsbereichkatalog: 118

**00.07.0004 Betonstahl einbauen Fundament**
StL-Nr. 2111821319
Betonstahl entsprechend statischen und konstruktiven
Erfordernissen einbauen.
Bauteil = Fundament.
Stahlsorte '= B500M.'
Menge: 1,000 t
Leistungsbereichkatalog: 118

**00.07.0005 Bew. Beton einschl. Schalung herst.*Stahlbeton C12/15**
StL-Nr. 2111831391199000
Bewehrten Beton einschließlich Schalung nach Unterlagen
des AG herstellen. Schalung vorhalten und beseitigen.
Bewehrung und Traggerüst der Bemessungsklasse B werden
gesondert vergütet.
Bauteil '= Füllbeton.'

Art der Verwendung = Stahlbeton.
Druckfestigkeitsklasse C12/15.
Expositionsklasse '= X0.'

Zusätzliche Anforderungen '= Sieblinie 8/32 mm.
Abgerechnet wir die eingebaute Frischbetonmenge.'
Menge: 6,750 m3
Leistungsbereichkatalog: 118

**00.07.0006 Bohrloch herstellen Stützwand Tiefe 0,3-0,6 m*DU = 20 - 30 mm**
StL-Nr. 22118913079022
Bohrloch nach Unterlagen des AG herstellen. Bohrloch
ausspülen.
Bauteil = Stützwand.
Bohrloch in 'Natursteinmauerwerk und Stahlbeton..'

Bohrloch-Tiefe über 0,30 bis 0,60 m.
Durchmesser über 20 bis 30 mm.
Menge: 36,000 St
Leistungsbereichkatalog: 118

**00.07.0007 Verbundanker herstellen Stützwand*Länge 0,6-0,9 m DU 12 mm*Ohne Bohrloch Epoxidharz**
StL-Nr. 2211891807993125
Verbundanker nach statischen und konstruktiven Erfordernissen herstellen.
Bauteil = Stützwand.
Verbundanker 'zur Verankerung der Betonabdeckung/Kappe.'

Stahlsorte '= B500B.'

Ankerlänge über 0,60 bis 0,90 m.
Anker-Durchmesser 12 mm.
Bohrloch herstellen wird gesondert vergütet.
Verfüllgut = Epoxidharz.
Menge: 36,000 St
Leistungsbereichkatalog: 118

**00.07.0008 Bew. Beton einschl. Schalung herst. Kappe*Stahlbeton*C25/30 XF4, XC4, XD3*Bretter ungehob. Horizontal*Besenstrich**
StL-Nr. 2211831351340211
Bewehrten Beton einschließlich Schalung nach Unterlagen
des AG herstellen. Schalung vorhalten und beseitigen.
Bewehrung und Traggerüst der Bemessungsklasse B werden
gesondert vergütet.
Bauteil = Kappe.
Art der Verwendung = Stahlbeton.
Druckfestigkeitsklasse C25/30.
Expositionsklasse XF4, XC4 und XD3.
Sichtflächenschalung = Ungehobelte Bretter gleichen
Querschnitts mit profilierten Seiten (Nut und Feder o-
der dgl.).
Schalungsverlauf horizontal.
Oberfläche mit Besenstrich (Rosshaar) versehen.
Menge: 1,250 m3
Leistungsbereichkatalog: 118

**00.07.0009 Betonstahl einbauen Kappe**
StL-Nr. 2211821359
Betonstahl entsprechend statischen und konstruktiven
Erfordernissen einbauen.
Bauteil = Kappe.
Stahlsorte '= B500B.'
Menge: 0,150 t
Leistungsbereichkatalog: 118

#### Abschnitt 00.08 MAUERWERKSARBEITEN

**00.08.0001 Naturstein-Mauerwerk herstellen Wand, einseitig Grauwacke*Bossiert**
StL-Nr. 1511912319320990
Mauerwerk aus Natursteinen nach Unterlagen des AG einschließlich Form- und Ecksteinen sowie deren besondere
Bearbeitung herstellen. Fugen auskratzen. Ausfugen wird
gesondert vergütet.
Mauerwerk für Wand, einseitig als Sichtmauerwerk.
Art '= Bruchstein-Schichtenmauerwerk.
Steine vom Lagerplatz des AN fördern.'

Gesteinsart = Grauwacke.
Sichtflächen bossiert.
Steinhöhe 'und Breite dem Bestand anpassen.'

Mörtel '= Mörtel MG III mit hohem Widerstand gegen Frost und
Tausatz.'
Menge: 5,000 m3
Leistungsbereichkatalog: 119

**00.08.0002 Reinigen von Fugen Tiefe bis 4 cm**
StL-Nr. 92460902
Fugen von altem, verwittertem Mörtel reinigen.
Abfallstoffe gehen in Eigentum des AN über
und werden beseitigt.
Tiefe bis 4 cm
Menge: 130,000 m2

**00.08.0003 Naturstein- Mauerwerk ausfugen Wand*Grau**
StL-Nr. 15119419199199
Naturstein- Mauerwerk nach Unterlagen des AG ausfugen.
Abgerechnet werden die Sichtflächen des Mauerwerks.
Mauerwerk für Wand.
Mauerwerk aus 'Grauwacke.'

Mörtel 'Mörtel MG III mit hohem Widerstand gegen Frost und
Tausatz.'

Farbton der Fugen = Grau.
Art '= Bruchstein-Schichtenmauerwerk.'
Menge: 130,000 m2
Leistungsbereichkatalog: 119

**00.08.0004 Natursteinmauerwerk vorbereiten Nach Zeichnung*Teilflächen Strahlen,absaugen*Trock.Druckluft**
StL-Nr. 924608120121
Fläche von Natursteinmauerwerk vorbereiten.
Abfallstoffe in Eigentum des AN übernehmen und
von der Baustelle entfernen.
Bauteil = nach Zeichnung.
Ausführung in Teilflächen.
Fläche mit festem Strahlmittel strahlen,
bei gleichzeitigem Absaugen
und mit ölarmer, trockener Druckluft abblasen.
Menge: 265,000 m2

#### Abschnitt 00.09 ENTWÄSSERUNGSARBEITEN

**00.09.0001 Bohrkern entnehmen Bautl.n.Zeichng.*Dicke 1 - 1,5 m Kern-DU 100 mm**
StL-Nr. 92491075091000
Kernbohrung am Bauteil nach Angabe des AG durchführen.
Bohrkern ziehen und dem AG übergeben.
Abfallstoffe in Eigentum des AN übernehmen und
von der Baustelle entfernen.
Bauteil nach Zeichnung.
Bohrung durchgehend, Bauteildicke über 1 bis 1,5 m.
Kerndurchmesser 100 mm.
Menge: 3,000 St

**00.09.0002 Rohr einbauen*Entwässerung nichtrost.Stahl*DN/ID 100 Länge ü. 75-100cm**
StL-Nr. 21111344912349
Rohr nach Unterlagen des AG einbauen.
Einbauort '= Stüzwand nach Unterlagen des AG.'

Verwendungszweck = Entwässerung.
Baustoff = nichtrostender Stahl, Werkstoff-Nr. 1.4571.
Rohr DN/ID 100.
Länge über 75 bis 100 cm.
Endstück '= Neigung des Auslaufs 1 zu 3 mit Froschklappe.
Überstand über dem Mauerwerk ca. 10 cm.'
Menge: 3,000 St
Leistungsbereichkatalog: 111
